# Flachdachsanierung
Angebotsaufforderung (GAEB 90, DA83)
Währung: EUR
Auftraggeber: Covivio Immobilien SE

## Flachdachsanierung
Datum: 04.03.25

*Hinweis*
BAUVORHABEN:  Edisonallee 10, 14473 Potsdam

GEWERK:  Flachdachsanierung

Angaben zum Bauwerk:

Bürogebäude Baujahr 2006 mit Zellen- und Großraumbüros,
4-geschossig, Massivbauweise mit Flachdach, nicht
unterkellert, EG als offenes Luftgeschoß mit
PKW-Stellplätzen, Bruttogrundfläche je Geschoß ca. 813
m²

Ausführungsort:  Edisonallee 10, 14473 Potsdam

Ausführungszeitraum: April/ Mai 2025

*Hinweis*
A) ALLGEMEINE VORBEMERKUNGEN

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),

2. die sich anschließenden ""Allgemeine technische
Vorbemerkungen"" (B),

3. die sich anschließenden ""Besondere technische
Vorbemerkungen"" (für dieses Gewerk) (C),

4. die ""Zusätzliche Vertragsbedingungen für die
Ausführung von Bauleistungen Z-VOB/B"",

5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.

Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) NACHHALTIGKEIT

Als eines der führenden Wohnungsunternehmen sehen wir
uns mit unseren Partnern in der Verantwortung im Thema
Nachhaltigkeit: Es ist unsere Pflicht,
Wirtschaftlichkeit, Umweltverträglichkeit und
Lebensqualität miteinander in Einklang zu bringen. Dazu
gehört selbstverständlich auch, das Klima zu schützen,
Ressourcen effizient zu nutzen und den Menschen ein
angenehmes Lebensumfeld zu gestalten. Dazu möchten wir
beitragen mit unserem Denken und Handeln, mit den
verwendeten Produkten und Lösungen.

Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

Der Bieter ist, falls die Zuschlagfrist gemäß VOB nicht
eingehalten werden kann, drei Monate an sein Angebot
gebunden.

*Hinweis*
B)  ALLGEMEINE TECHNISCHE VORBEMERKUNGEN

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung

z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Bereich 1 Baustelleneinrichtung und Abriss

#### Abschnitt 1.1 Baustelleneinrichtung

**1.1.10 Baustelleneinrichtung**
Baustelleneinrichtung, einschließlich aller für die
Ausführung der Arbeiten benötigten Maschinen und
Hilfseinrichtungen, aufbauen, über den für die
Ausführung der Arbeiten vorgesehenen Zeitraum vorhalten
und nach Beendigung der Arbeiten wieder abbauen und An-
Abfahrt
Menge: 1,000 Stk

**1.1.20 Schrägaufzug**
Bereitstellung und Montage eines Lastenaufzugs mit
einer Tragfähigkeit bis max. 200 kg (ohne
Personenbeförderung)
- Förderhöhe max. 20-25 m
- inkl. 1 Stk. Entladestelle
- einschl. Maschinenbruchversicherung
Grundstandzeit 6 Wochen
Menge: 1,000 Stk

**1.1.30 Vorhaltung von Schrägaufzügen**
Vorhaltung von Schrägaufzügen für den
Materialtransport, einschließlich An- und Abfahrt.
Menge: 1,000 Wo

**1.1.40 Dachrandabsturzsicherungen**
nach den Vorschriften der Bauberufsgenossenschaft zur
ordnungsgemäßen Durchführung der vorbeschriebenen
Arbeiten aufstellen, vorhalten und wieder abbauen.
Menge: 123,000 m

**1.1.50 Standgerüst**
Sicherheitsgerüst nach den Erfordernissen der Bau-BG
und den derzeit gültigen UVV aufbauen, vorhalten und
abbauen. 4 Wochen inkl. Miete
Menge: 1,000 Stk

#### Abschnitt 1.2 Abrissarbeiten

**1.2.10 Abriss Blitzschutz**
Vorhandene Blitzschutzanlage einschließlich
Einleitungen abreißen, nach unten schaffen und
vorschriftsgemäß entsorgen.
inklusive Container- und Deponiegebühren
Menge: 250,000 m

**1.2.20 Abriss Mauerabdeckung**
Mauerabdeckung aus Blech abnehmen, vom Dach bringen und
entsorgen, inklusive Container- und Deponiegebühren.
Menge: 132,200 m

**1.2.30 Abriss Kiesschüttung**
Kiesschüttung inkl. Trennlage aufnehmen, vom Dach
transportieren und als Schutt entsorgen sowie die
Fläche gründlich reinigen.
Körnung: 16/32)
Dicke der Schüttung: Bis 100 mmg
Menge: 810,060 m²

**1.2.40 Abriss Kunststoffdachbahn**
Vorhandene, einlagige Abdichtung aus
Kunststoffdachbahnen inkl. Attika abreißen, nach unten
transportieren und zwischenlagern. Die Entsorgung
erfolgt durch unseren Entsorgungspartner, der die
Dachbahnen, sofern möglich, dem Recycling zuführt
Menge: 895,800 m²

**1.2.50 Abriss Anschlussbleche**
Vorhandene Anschlussbleche abnehmen, vom Dach bringen
und entsorgen, inklusive Container- und
Deponiegebühren.
Menge: 132,000 m

**1.2.60 Abriss Dunstrohreinfassung**
Vorhandene Dunstrohreinfassung DN 100 abnehmen, vom
Dach bringen und entsorgen, inklusive Container- und
Deponiegebühren.
Menge: 2,000 Stk

**1.2.70 Abriss Dämmung**
Alte Wärmedämmung 120 mm nicht Schadstoff belastet
inkl. Attikadämmung aufnehmen ( EPS ) und zum
aufgestellten Entsorgungscontainer vor
Orttransportieren inkl. Container- und Deponiegebühren
Menge: 895,800 m²

**1.2.80 Abriss der bituminösen Dampfsperre**
Vorhandene Bitumen-Dampfsperrbahn abreißen, nach unten
schaffen, abfahren und entsorgen. inklusive Container-
und Deponiegebühren
Menge: 895,800 m²

**1.2.90 Dachablauf entfernen**
Dachablauf entfernen und entsorgen.
Material : Kunststoff
Größe : bis DN 120
Menge: 4,000 Stk

**1.2.100 Laufwegplatten entfernen**
Laufwegplatten aus Platten aufnehmen; Bauschutt
fachgerecht entsorgen.
Material : Betonplatten
Plattengröße : ca. 50x50x 5cm
Menge: 55,000 m

**1.2.110 Untersuchung Abdichtung**
Laboranalyse zur Bestimmung des PAK-Gehaltes der zu
entsorgenden Materialien inkl. Entnahme der Probe und
Versand
Menge: 1,000 Stk

**1.2.120 Demontage Lichtkuppeln**
Demontage der alten Lichtkuppel 120cm *160cm
Menge: 2,000 Stk

### Bereich 2 Dachsanierung

#### Abschnitt 2.1 Abdichtungsarbeiten

**2.1.10 Reinigen des Untergrundes**
Sorgfältiges Reinigen des Untergrundes.
Herunterschaffen des zu entsorgenden Bauschutt in
Container.
Menge: 895,800 m²

**2.1.20 SOPREMA PEB VA Beton**
Schnelltrocknender, universell einsetzbarer
Polyelastomer-Bitumenprimer auf der Basis von
recyceltem Polymerbitumen, Lösemitteln und
haftverbessernden Zusätzen als Haftbrücke auf die
besenreine und trockene Stahlbetonfläche aufbringen und
ablüften lassen. Verbrauch: ca. 0,3 kg/m².

Fabrikat: SOPREMA PEB
Menge: 895,800 m²

**2.1.30 Dampfsperre Beton SOPRAVAP EGA 40**
Elastomerbitumen-Dampfsperrbahn gemäß Stoffnorm DIN EN
13970 in der Fläche punkt- bzw. unterbrochen
streifenförmig auf ebenen und trockenen Untergrund aus
Stahlbeton und im Bereich von An- und Abschlüssen
vollflächig nach Herstellerangaben aufschweißen, Nähte
und Stöße dicht verschweißen. Im Bereich von An- und
Abschlüssen vollflächig 5 cm über die Oberkante der
Wärmedämmung hochführen.
Geprüfte Wasserdichtheit: 400 kPa über 24h.
Oberflächenausstattung:
-Oberseite: Sand
-Unterseite: PP-Folie
-Trägereinlage: Glasgewebe/Aluminiumverbundfolie
-Dicke 4,0 mm
Die Bahn kann aufgrund ihrer Ober- und
Unterseitenausstattung als temporäre Behelfsabdichtung
verwendet werden.

Fabrikat: SOPRAVAP EGA 40
Menge: 810,060 m²

**2.1.40 Zulage Attikaanschluß höhe bis 85 cm**
fachgerecht mit der Dampfsperrbahn SOPRAVAP EGA 40
Vollflächig verschweißen
Menge: 130,000 m

**2.1.50 EPS 035 DAA dh 150 kPa Platten, geklebt**
Wärmedämmung aus expandiertem Polystyrol EPS 035 DAA dh
150 kPa nach DIN EN 13163 irreversible Längenänderung
(-0,15%), unkaschiert, stufenverfalzt, mit
Dämmstoffklebeschaum gegen abhebende Windlasten
ausreichend verkleben und dicht gestoßen verlegen.
Dicke: 180 mm

Fabrikat Kleber: EFIFOAM Dämmstoffklebeschaum
Menge: 810,060 m²

**2.1.60 EFITHERM Ausgleichsschüttung**
*** Bedarfsposition ohne GB
Ausgleichen von Unebenheiten und Kontergefällen im
Untergrund, auffüllen von Dämmstofffugen, herstellen
von Dachreitern, usw. mit einer Ausgleichsschüttung,
einschl. verdichten der Schüttung um ca. 1/3.
Abgerechnet wird die gelieferte, unverdichtete Menge
gemäß Lieferschein.

Fabrikat: EFITHERM Ausgleichsschüttung
Menge: 1,000 m²

**2.1.70 Attika Dämmung EPS 035 60mm**
fachgerecht montieren
Menge: 130,000 m

**2.1.80 Abschottungen**
Abschottungen zur Reduzierung des Risikos der
Wasserwanderung innerhalb des Schichtenpakets bei
Beschädigung der Abdichtung wie folgt herstellen:
SOPRAVAP 3/1 im Bereich der verlegten Wärmedämmung bis
zur Oberseite hochziehen und mindestens 10 cm auf die
Dampfsperrbahn einbinden. Im Bereich der Abschottung
ist die Dampfsperrbahn in einer Breite von mindestens
50 cm vollflächig aufzuschweißen oder zu verkleben. Die
Abschottungen sind in einem Dachaufsichtsplan
einzuzeichnen und zu vermaßen.
Menge: 120,000 m

**2.1.90 Unterlagsb. SOPREMA Vapro stixx 35 kalt**
PYE-KTG-KSP-3,5 DU/E1 nach Anwendungsnormen DIN SPEC
20000-201 und BA PYE KTG-KSP-3,5 nach DIN SPEC
20000-202 sowie Stoffnormen DIN EN 13707 und DIN EN
13969, Kaltselbstklebende
Elastomerbitumen-Unterlagsbahn mit variabler
Längsrandausbildung durch Abziehen der unterseitigen
Schutzfolien auf ebenem und trockenem Untergrund nach
Herstellerangaben kalt verkleben. Nähte und Stöße dicht
verschweißen.
Die Nahtüberlappungsbreite beträgt 8 cm, optional 13
cm.
Oberflächenausstattung:
-Oberseite: Kunststoff-Folie
-Unterseite: kaltselbstklebendes Elastomerbitumen mit
abziehbarer Schutzfolie
Technische Kennwerte:
Geprüfte Wasserdichtheit: 500 kPa über 24h.
Dicke: 3,5 mm
Kaltbiegeverhalten -30°C
Wärmestandfestigkeit 100°C
Maximale Zugkraft 1000 N/50 mm längs, 1000 N/50 mm quer
Dehnung 3,5% längs, 3,5% quer
Untergrund:

Fabrikat: SOPREMA Vapro stixx 35
Menge: 810,060 m²

**2.1.100 Zulage Unterlagsbahn Attika SOPREMA Vapro stixx 35 kalt**
PYE-KTG-KSP-3,5 DU/E1
nach Anwendungsnormen DIN SPEC 20000-201 und BA
PYE-KTG-KSP-3,5 nach DIN SPEC 20000-202 sowie
Stoffnormen DIN EN 13707 und DIN EN 13969,
Kaltselbstklebende Elastomerbitumen-Unterlagsbahn mit
variabler Längsrandausbildung durch Abziehen der
unterseitigen
Schutzfolien auf ebenem und trockenem Untergrund nach
Herstellerangaben kalt verkleben.
Nähte und Stöße dicht verschweißen.
Die Nahtüberlappungsbreite beträgt 8 cm, optional 13
cm.
Oberflächenausstattung:
-Oberseite: Kunststoff-Folie
-Unterseite: kaltselbstklebendes Elastomerbitumen mit
abziehbarer Schutzfolie
Technische Kennwerte:
Geprüfte Wasserdichtheit: 500 kPa über 24h.
Dicke: 3,5 mm
Kaltbiegeverhalten -30°C
Wärmestandfestigkeit 100°C
Maximale Zugkraft
1000 N/50 mm längs, 1000 N/50 mm quer
Dehnung 3,5% längs, 3,5% quer
Untergrund:

Fabrikat: SOPREMA Vapro stixx 35
Menge: 130,000 m

**2.1.110 EFYOS PU-Dämmstoffkeile gekl.**
EFYOS PU-Dämmstoffkeile aus FCKW- und HFCKW-freiem
Hochleistungsdämmstoff
Polyurethanhartschaum,
DIN EN 13165, Baustoffklasse B2, mit EFIFOAM
Dämmstoffklebeschaum ausreichend verkleben
gewähltes System/Kleber:
EFYOS PU-Dämmstoffkeile 50/50/1000 mm 100/100/1000 mm
Trapezkeile 50/50/1200 mm
Trapezkeile 100/100/1200 mm
EFIFOAM-Dämmstoffklebeschaum
Menge: 130,000 m

**2.1.120 Oberlage SOPRALENE Flam 50 Schiefer**
PYE-KTP S5 DO/E1 nach Anwendungsnormen DIN SPEC
20000-201 und BA PYE-KTP S5 nach
DIN SPEC 20000-202 sowie Stoffnormen DIN EN 13707 und
DIN EN 13969. Elastomerbitumenschweißbahn als Oberlage
vollflächig im Lagenversatz aufschweißen, Nähte und
Stöße dicht verschweißen.
Oberflächenausstattung:
-Oberseite: mineralische Bestreuung Farbe: grau
-Unterseite: Kunststoff-Folie
Technische Kennwerte:
Geprüfte Wasserdichtheit: 600 kPa über 24h.
Dicke: 5,2 mm
Kaltbiegeverhalten -36°C
Wärmestandfestigkeit 120°C
Maximale Zugkraft 1100 N/50 mm längs, 1100 N/50 mm quer
Dehnung 40% längs, 45% quer.

Fabrikat: SOPRALENE Flam 50 Schiefer
Menge: 810,060 m²

**2.1.130 Zulage Attika**
Oberlage SOPRALENE Flam 50 Schiefer PYE-KTP S5 DO/E1
nach Anwendungsnormen DIN SPEC 20000-201 und BA PYE-KTP
S5 nach DIN SPEC 20000-202 sowie Stoffnormen DIN EN
13707 und DIN EN 13969. Elastomerbitumenschweißbahn als
Oberlage vollflächig im Lagenversatz aufschweißen,
Nähte und Stöße dicht verschweißen.
Oberflächenausstattung:
-Oberseite: mineralische Bestreuung Farbe: grau
-Unterseite: Kunststoff-Folie
Technische Kennwerte:
Geprüfte Wasserdichtheit: 600 kPa über 24h.
Dicke: 5,2 mm
Kaltbiegeverhalten -36°C
Wärmestandfestigkeit 120°C
Maximale Zugkraft 1100 N/50 mm längs, 1100 N/50 mm quer
Dehnung 40% längs, 45% quer.

Fabrikat: SOPRALENE Flam 50 Schiefer
Menge: 130,000 m

#### Abschnitt 2.2 Attika

**2.2.10 Liefern und montieren Attikabohle**
inkl. Attika Kronendämmung aus expandiertem Polystyrol,
WLG035, zur Dachinnenseite auf der Dachrandaufkantung
ausrichten und nach Herstellerangabe befestigen. Darauf
Attikabohlen aus OSB-Platten als UK für die
Attikaabdeckung, einschl. aller Befestigungsmittel
entsprechend den örtlichen Gegebenheiten und
Erfordernissen liefern und durch die Kronendämmung auf
die vorhandene Dachrandaufkantung nach Herstellerangabe
windsogsicher montieren.
Breite Attika: 500 mm
Dicke Kronendämmung: 60 mm°
Menge: 130,000 m

**2.2.20 Liefern und montieren Attikabdeckung, Abw.: 650 mm**
Liefern und montieren einer
pulverbeschichtenAttikaabdeckung aus gekantetem
Aluminium, mit zweiseitig aussgeführter Tropfkante,
1-teilig, mit Klemmhaltern, Gefälle zu Dachfläche,
inkl. aller Anschluss- und Anpassarbeiten.
Untergrund: Dachabdichtung auf Attikabohle
Abwicklung: ca. 650 mm
Kantungen: 4 Stück
Blechstärke: ca. 2 mm
Oberfläche: pulverbeschichtet
Farbton: Standard RAL-Farbton
Einbauort: Attika Hauptdach
Menge: 130,000 m

**2.2.30 Zulage zur Vorposition, Eckausbildung**
Zulage zu vor beschrieben Dachrandblende für die
Ausbildung von Außen- und Innenecken auf Gehrung und T-
Verbindungen.
Winkel der Ecken: i. d. R. 90°
Menge: 4,000 Stk

#### Abschnitt 2.3 Sekuranten

**2.3.10 Lieferung und Montage Absturzsicherung mit Einzelanschlagspunkte**
Ständig nutzbare Flachdachabsturzsicherung
zurBefestigung der persönlichen Schutzausrüstung gegen
Absturz als Anschlageinrichtung mit festen
Anschlagpunkten in Ausstattungsklasse 1 (BG-Bau, DGUV
201-056) nach DIN 4426 und DIN EN 795.
Leistungs- und Funktionsanforderungen:
- Anschlageinrichtung mit Durchmesser 16 mm
- 360 Grad bewegliche Anschlagöse
Liefern und gemäß Herstellervorgaben inkl.
Rohreinfassungen als Formteile passend zur verwendeten
Dachabdichtung fachgerecht montieren und eindichten.
Die Montage ist gemäß DGUV zu dokumentieren.
Untergrund: Beton mind. C 20/25
Abdichtungsmaterial: Bitumen
Stützenhöhe: . 600 mm
Untergrund: Stahlbeton
Dachaufbau: wie vor beschrieben
Menge: 6,000 Stk

**2.3.20 Montagedokumentation**
Montagedokumentation gem. DGUV-I 201-056
Erstellung einer Montagedokumentation gemäß DGUV-I
201-056 und Herstellervorgabe mit nachfolgenden
Mindestinhalten:
- Objekt-Adresse
- Produkte / Befestigungsmittel
- Montagefirma / Monteur
- Dachaufsichtsplan inklusive Nummerierung der
Stützenpositionen
- Fotodokumentation:
- 1x unmontierte Stütze inklusiv Befestigungs-Set und
Werkzeug
- Jede fachgerecht montierte Stütze, nummeriert
- bei Seilen Endschloss-Einheit am Anfang und Ende
Eine vollständige Montagedokumentation ist nach
Abschluss der Arbeiten an den Auftraggeber zu
übergeben.
Menge: 1,000 Stk

#### Abschnitt 2.4 Dachabläufe/ Durchdringungen

**2.4.10 Liefern, montieren und eindichten Dachablauf, DN100**
Lieferung, Montage und Eindichtung
Fabrikat SITA
Menge: 4,000 Stk

**2.4.20 Dachablauf als Notentwässerung, DN70**
Liefern, montieren und eindichten von Sita Notabläufe
inkl. Kernbohrungen.
Menge: 4,000 Stk

**2.4.30 Dachdurchdringungen eindichten**
Dachdurchdringungen mittels Flüssigkunststoff
eindichten bis DN 100
Menge: 5,000 Stk

**2.4.40 Lüfterkästen eindichten**
Lüfterkästen eindichten ( Dampfsperre, Abdichtungslagen
und Flüssigkunststoff ) bis 0,40 m²
Menge: 2,000 Stk

#### Abschnitt 2.5 Lichtkuppel

**2.5.10 Lamilux Lichtkuppel F100 gewölbt in Wellenform**
für verbesserte Funktionssicherheit, höhere Stabilität
und Widerstandsfähigkeit bei extremen
Wetterbedingungen, thermisch getrennt,
wärmebrückenfrei, in TIP-Technologie als lückenlos
wärmegedämmtes Gesamtsystem, bestehend aus:
Kunststoffverglasung, dreischalig,
Schalenaufbau von außen nach innen:
opal/opal/opal
DL-Klasse nach DIN EN 1873 Abschnitt 5.4.2: DL5000
Ut = ca. 1,8 W/(m²K)
Schalldämmwert ca. 21 dB
Lichttransmission: 59 %
Gesamtenergiedurchlass: 59 %
Bestellgröße = OKD-Maß 120 cm x 120 cm
Mit formsteifem Kunststoffeinfassrahmen zur Begrenzung
der Brandweiterleitung nach DIN 18234 sowie ein
mehrstufiges Doppeldichtungssystem Glasleiste aus
Kunststoff mit coextrudierten Dichtelementen Ausführung
lüftbar verriegelt inkl. Edelstahl-Sicherheitsnetz, im
Verglasungsaufbau integriert, zur Gewährleistung
permanenter Durchsturzsicherheit geprüft nach
GS-BAU-18: 2015 bis 600 Joule, Typ LAMILUX Safety Net
Ausführung mit Dachausstiegsbeschlag, bestehend aus
Handgriff, Gasdruckfeder und Schnäpperverschluss
Komplett vormontiert auf Verbundaufsatzkranz aus
glasfaserverstärktem Polyesterharz, in geschlossener,
torsionssteifer Ausführung, weiß durchpigmentiert,
elastischer Einklebeflansch für Ausführung in
Schräggeometrie Höhe 50 cm mit Wärmedämmung aus
PU-Hartschaum beträgt die Dicke der tragenden
Dachschale mehr als 95 mm kann es ohne Gegenmaßnahmen
(z.B. Drehpunktverlagerung, Distanzplatten)
zur Kollision des Antriebs mit dem Gebäude kommen.
- nur liefern -
LA3-(W) 120/120 K50 LR AS Safety Net SS
Menge: 2,000 Stk

**2.5.20 LAMILUX-RWA-Treppenhausset orange 2A-1-1 1208**
*** Bedarfsposition ohne GB
bestehend aus:
RWA-Zentrale 2A-1-1 zur Ansteuerung von bis zu 2
Antrieben 24 V für Lüftung und Rauchabzug in 1
RWA-Gruppe und 1 Lüftungsgruppe.
Max. 2,2 A Ausgangsstrom, inkl. Notstromfunktion für 72
h, inkl. Störungsanzeige.
Stahlblechgehäuse B/H/T 255x345x105 mm, IP30
Netzspannung 230V, 50 Hz, AC
1 Stk. Motoröffner Typ Jo65, 500mm Hub
2 Stk. RWA-DIN-Taster, orange ähnlich RAL 2011

Elektroinstallation bauseits
Menge: 2,000 Stk

**2.5.30 Einhängeleiter Alu ausziehbar bis 4,50 m**
*** Bedarfsposition ohne GB
Menge: 1,000 Stk

USt %: 19,00
